# B 49, BW 5710523, Instands. Baybachbrücke
Angebotsaufforderung (GAEB 90, DA83)
Eröffnung: 05.08.26 11:00
Ende der Zuschlagsfrist: 31.08.26
Währung: EUR
Auftraggeber: LBM Cochem-Koblenz

## B 49, BW 5710523, Instands. Baybachbrück
Datum: 07.07.26

### Bereich 00 BAUSTELLENEINR. BAUBEGL. LEISTUNGEN

#### Abschnitt 00.00 BAUSTELLENEINRICHTUNG

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Baust. räumen u. einricht. Hochwa.**
Räumen und wieder einrichten des
Arbeits-/Schutzgerüstes bei Hochwasser.
Der AN hat sich ständig über die Wasserstände der Mosel
und des Lützbaches beim Wasser- und Schiffahrtsamt
Koblenz zu informieren.
Sie Baubeschreibung Punkt: 2.6.
Menge: 1,000 Psch

**00.00.0004 Bauzaun aufstellen und entfernen Zaunhöhe 2,0 m*Stahlgitter-FT**
StL-Nr. 21910120733
Bauzaun nach Unterlagen des AG einschl. der erforderlichen Tore und Pfosten standsicher aufstellen, während
der Bauzeit vorhalten und unterhalten sowie nach Beendigung der Bauzeit entfernen. 70 v.H. des Preises werden nach Aufstellen, der Rest nach Entfernen des Bauzaunes vergütet.
Zaunhöhe = 2,00 m.
Zaun aus Stahlgitter-Fertigteilen.
Menge: 30,000 m
Zuordnung: 101

**00.00.0005 Bauzaun umsetzen Zaunhöhe 2,0 m*StahlgitterFT**
StL-Nr. 21910121233
Bauzaun innerhalb der Baustelle umsetzen. Nicht wiederverwertbare Teile ersetzen.
Zaunhöhe = 2,00 m.
Zaun aus Stahlgitter-Fertigteilen.
Menge: 30,000 m
Zuordnung: 101

*Hinweis*
Für die Leistungen des nachfolgenden Abschnitts ist
eine gesonderte Rechnungsstellung erforderlich. Die
Leistung wird auf Kosten des Landes abgerechnet.

#### Abschnitt 00.01 SIGE-LEISTUNGEN

**00.01.0001 Vorankündigung erstellen**
StL-Nr. 219101508
Vorankündigung gemäß Baustellenverordnung erstellen und
spätestens zwei Wochen vor Einrichten der Baustelle der
zuständigen Behörde übermitteln. Vorankündigung sichtbar und witterungsgeschützt auf der Baustelle aushängen. Bei erheblichen Änderungen während der Bauzeit
anpassen.
Menge: 1,000 Psch
Zuordnung: 101

**00.01.0002 SiGe-Plan erstellen**
StL-Nr. 219101513
Sicherheits- und Gesundheitsschutzplan (SiGe-Plan) nach
RAB 31 erstellen und mit dem Sicherheits- und Gesundheitsschutzkoordinator dieser und weiterer berührter
Baustellen abstimmen. Bei erheblichen Änderungen in der
Ausführung des Bauvorhabens anpassen. Den SiGe-Plan für
jeden Beschäftigten einsehbar auf der Baustelle vorhalten.
Menge: 1,000 Psch
Zuordnung: 101

**00.01.0003 SiGe-Koordinator stellen.**
StL-Nr. 219101528
Sicherheits- und Gesundheitsschutzkoordinator während
der Ausführung des Bauvorhabens nach RAB 30 und Unterlagen des AG stellen.
Menge: 1,000 Psch
Zuordnung: 101

### Bereich 01 VERKEHRSSICHERUNG

#### Abschnitt 01.00 VERKEHRSS. B 49

**01.00.0001 Verkehrssich. läng. Dauer aufbauen Arbeitsstelle auß. Kraft setzen Anordnung Unt. AG**
StL-Nr. 22110510519290100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B II/7 '
Vorhandene Verkehrsschilder nach Unterlagen des AG außer Kraft setzen.
Länge des Arbeitsbereiches 'bis ca. 25 m'
Verkehrsrechtliche Anordnung nach Unterlagen des AG
einholen und zugehörige Unterlagen erstellen. Erforderliche Ortsbesichtigungen zur Erstellung der Planunterlagen für die verkehrsrechtliche Anordnung durchführen.
Menge: 1,000 Psch
Zuordnung: 105

**01.00.0002 Verkehrssich. läng. Dauer vorhalten wie Vorposition**
StL-Nr. 22110511010
Verkehrssicherung längerer Dauer vorhalten, warten, instand setzen und betreiben. Vorübergehende Verkehrssicherungsmaßnahmen durchführen. Die Kontrolle der Verkehrssicherung wird gesondert vergütet.
Verkehrssicherung wie in Vorposition beschrieben.
Menge: 14,000 d
Zuordnung: 105

**01.00.0003 Verkehrssich. läng. Dauer abbauen*in Kraft setzen**
StL-Nr. 2211051209290
Verkehrssicherung an Arbeitsstellen längerer Dauer abbauen. Vorübergehende Verkehrssicherungsmaßnahmen
durchführen. Vorübergehende Markierung entfernen,
transportable Lichtsignalanlage, bauliches Leitelement,
mobile Stauwarnanlage, LED-Anzeigetafel und transportable Schutzeinrichtung abbauen werden gesondert
vergütet.
Nach RSA, Regelplan 'B II/7'
Vorhandene Verkehrsschilder nach Unterlagen des AG wieder in Kraft setzen.
Länge des Arbeitsbereiches 'bis ca. 25 m'
Menge: 1,000 Psch
Zuordnung: 105

**01.00.0004 Längsmarkierung Typ II herstellen durchg. Fb.begr.*Breite 0,12 m Folie,Gew.o.Kunst*mind. P 5 grobstr. Decke*Markierung entf.**
StL-Nr. 22110533211501101
Längsmarkierung Typ II einschl. evtl. Sperrflächenumrandung als vorübergehende Markierung herstellen, warten und instand setzen. Vormarkieren. Vorübergehende
Verkehrssicherungsmaßnahmen durchführen. Abgerechnet
wird der markierte Strich, bei Doppelstrichen zwei
Striche.
Durchgehend als Fahrbahnbegrenzung.
Strichbreite = 0,12 m.
Markierungssystem aus Folie, Gewebe- oder Kunststoffträger.
Verkehrsklasse mindestens P 5.
Markierung auf grobstrukturierter Asphaltdeckschicht.
Markierung entfernen. Abfall aufnehmen und nach Wahl
des AN verwerten.
Menge: 40,000 m
Zuordnung: 105

### Bereich 02 TECHNISCHE BEARBEITUNG

#### Abschnitt 02.00 AUSFÜHRUNGSUNTERLAGEN

**02.00.0001 Bestandsunterlagen herst. und lief.**
StL-Nr. 219101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Zuordnung: 101

**02.00.0002 Bauzeitenplan erstellen u. lief.**
Bauzeitenplan aufstellen und Erläuterung des Bauablaufs
innerhalb von 10 Werktagen nach Auftragserteilung in
2-facher Ausführung liefern.
Der Bauzeitenplan sollte folgende Daten beinhalten:
Zeitliche und Arbeitstechnische Abläufe aller
Bauleistungen mit Berücksichtigung der
Landespflegerischen Aufstellung und zeitlichen
Beschränkungen. Abstimmung, Fortschreibung und Vorlage
beim AG zur Genehmigung.
Menge: 1,000 Psch

**02.00.0003 Lichtbilder herst. und liefern**
StL-Nr. 219101620
Lichtbilder über den wesentlichen Bauablauf des Bauwerks in digitalisierter Form (Auflösung mindestens
1024 mal 768 Pixel, 24 Farben) mit Digitalkamera herstellen und auf mit dem AG abgestimmten Datenträger (CD
oder DVD) liefern. Das Komprimierungsverhältnis bzw.
die Bildqualität ist so zu wählen, dass durch die Komprimierung keine für den Sachverhalt wesentlichen Bildinformationen verloren gehen.
Menge: 40,000 St
Zuordnung: 101

**02.00.0004 Ausführungszeichnungen herstellen*4-fach**
StL-Nr. 21910161091
Ausführungszeichnungen herstellen.
Ausführungszeichnungen für 'Stahlgeländer /
Endausbildung (OZ. 06.00.) herstellen und in 4-facher
Ausfertigung in Papierform liefern. Inkl.
entsprechender Vermessung durchführen und Aufmaß
herstellen. Ausführungszeichnungen werden durch den AN
in Absprache mit dem AG gefertigt und durch den AG
genehmigt. Änderungen der Zeichnung durch den AG sind
mit einzukalkulieren und einzuarbeiten. Die Änderungen
werden nicht gesondert vergütet.
Ausführungszeichnungen = Werksplanung.
In der Ausführungszeichnung sind außerdem die
Nummerierung der einzelnen Geländerpfosten und
Geländerteile zu berücksichtigen.'
Ausführungszeichnungen 4-fach liefern.
Menge: 1,000 Psch
Zuordnung: 101

*Hinweis*
Das Vorhaben liegt im Geltungsbereich des durch
Veröffentlichung vom 14.09.2009 festgesetzten
Überschwemmungsgebiets der Mosel.

**02.00.0005 Räumungs- und Sicherungskonzept**
Es ist vor Baubeginn vom AN ein Räumungs- und
Sicherheitskonzept bei möglichem Hochwasser vorzulegen.
Baustelleneinrichtung sowie Baugeräte sind im Falle
eines Hochwassers vor Überschwemmung zu sichern.
Menge: 1,000 Psch

### Bereich 03 NATURSTEINMAUER

#### Abschnitt 03.00 ARBEITSGERÜST

**03.00.0001 Arbeitsgerüst herstellen Brücke Verkehrssich.n.U.*Umweltschutzeinr.**
StL-Nr. 22211630610091100
Arbeitsgerüste, einschließlich ggf. erforderlicher
Gründung sowie ggf. erforderlicher Treppentürme und
weiterer Leitergänge, nach statischen, konstruktiven
und sicherheitstechnischen Erfordernissen herstellen
und beseitigen, für den Zeitraum der eigenen Leistung
vorhalten und unterhalten.
Einsatzort = Brücke.
Gerüst 'dient als Arbeits-/Schutzgerüst
(Stand-/Systemgerüst) für das Instandsetzen des
Natursteinmauerwerks (u.a. Reinigen, Neuverfugen usw.).
Das Gerüst ist so auszubilden, das eine wasserdichte
Abdeckung den Materialeintrag in den Baybach
verhindert.
Alle sicherheitstechnischen und landespflegerischen
Vorschriften sind zu beachten. Das Gerüstkonzept
(Skizze) ist mit dem Angebot vorzulegen. Kosten für das
Umsetzen sind mit einzurechnen. '
Einrichtungen für Verkehrssicherung nach Unterlagen des
AG einbauen, vorhalten, unterhalten, betreiben und beseitigen.
Einrichtungen zum Schutz der Umwelt nach Unterlagen des
AG einbauen, vorhalten, unterhalten, ggf. betreiben und
beseitigen.
Menge: 1,000 Psch
Zuordnung: 116

**03.00.0002 Arbeitsgerüst herstellen Verkehrssich.n.U.*Umweltschutzeinr.**
StL-Nr. 22211630690091100
Arbeitsgerüste, einschließlich ggf. erforderlicher
Gründung sowie ggf. erforderlicher Treppentürme und
weiterer Leitergänge, nach statischen, konstruktiven
und sicherheitstechnischen Erfordernissen herstellen
und beseitigen, für den Zeitraum der eigenen Leistung
vorhalten und unterhalten.
Einsatzort 'Brückenunterseite'
Gerüst 'dient als Arbeits-/Schutzgerüst
(Stand-/Systemgerüst) für das Instandsetzen der
Überbau-Unterseite und den Widerlagern der Brücke
(u.a. Betoninstandsetzung). Das Gerüst ist so
auszubilden, das eine wasserdichte Abdeckung den
Materialeintrag in den Baybach verhindert. Alle
sicherheitstechnischen und landespflegerischen
Vorschriften sind zu beachten. Das Gerüstkonzept
(Skizze) ist mit dem Angebot vorzulegen. Kosten für das
Umsetzen sind mit einzurechnen.'
Einrichtungen für Verkehrssicherung nach Unterlagen des
AG einbauen, vorhalten, unterhalten, betreiben und beseitigen.
Einrichtungen zum Schutz der Umwelt nach Unterlagen des
AG einbauen, vorhalten, unterhalten, ggf. betreiben und
beseitigen.
Menge: 1,000 Psch
Zuordnung: 116

#### Abschnitt 03.01 VORBEREITENDE MAßN.

**03.01.0001 Natursteinm. u. Fugen reinigen SW**
Natursteinmauer und Fugen der Stützwand von
Verschmutzungen und jeglichem Pflanzenbewuchs
reinigen/befreien.
Art des Bewuchs: Gräser, Moos, Pflanzen.
Wurzelbewuchs aus den Bauwerksfugen ausräumen ohne
weitere Zerstörung der Wandsubstanz.
Das gesamte Räumgut (Wurzelwerk, Bewuchs und Unrat)
geht in das Eigentum des AN über und ist von der
Baustelle zu entfernen und entsorgen.
Es ist darauf zu achten, dass kein Wurzelwerk, Unrat
und Mörtelreste in den Baybach gelangen.
Art der Reinigung nach Wahl der AN.
Menge: 100,000 m2

*Hinweis*
Es handelt sich um die Brüstungsmauer in Fahrtrichtung
Cochem, Moselseitig.

**03.01.0002 Natursteinm. u. Fugen reinigen BM**
Brüstungsmauer, inkl. Rollschicht und Fugen von
Verschmutzungen und jeglichem Pflanzenbewuchs
reinigen/befreien.
Art des Bewuchs: Gräser, Moos, Pflanzen.
Wurzelbewuchs aus den Bauwerksfugen ausräumen ohne
weitere Zerstörung der Wandsubstanz.
Das gesamte Räumgut (Wurzelwerk, Bewuchs und Unrat)
geht in das Eigentum des AN über und ist von der
Baustelle zu entfernen und entsorgen.
Es ist darauf zu achten, dass kein Wurzelwerk, Unrat
und Mörtelreste in den Baybach gelangen.
Art der Reinigung nach Wahl der AN.
Menge: 15,000 m2

**03.01.0003 Fugen nach Schadstellen untersuchen**
Fugen nach Schadstellen untersuchen.
Sämtliche Fugen an der Stützwand sowie beiden
Brüstungsmauern, inkl. Rollschicht nach Schadstellen
untersuchen.
Fugen und Hohlstellen durch Abklopfen untersuchen.
Brüchige Fugen bzw. bereits ausgebrochenes
Fugenmaterial mit wasserfester Farbe markieren.
Bauteil = Natursteinmauer-Stützwand; Brüstungsmauer
inkl. Rollschichten, Moselseitig
Menge: 15,000 m2

**03.01.0004 Schadensaufnahme Naturstein**
Schadensaufnahme für die Instandsetzung des
Natursteinmauerwerks anfertigen, für die
Natursteinmauerwand der Brücke. Schadensaufnahme für
die Rollschicht, beide Brüstungsmauern und Stützwand.
Maßstäbliche Schadenszeichnung sowie sämtliche Details
des Bauwerks in die Darstellung aufnehmen.
Schäden durchnummerieren und die einzelnen
Schadensabmessungen auf ein gesondertes Blatt erfassen.
Darstellung für die verschiedenen Bauphasen anfertigen,
fortschreiben und in letzter Phase für das Bauwerk
zusammenstellen.
Schadensaufnahme digitalisieren und dem AG in 3-facher
Ausführung übergeben.
Änderungen der Zeichnung durch den AG sind mit
einzukalkulieren und werden nicht gesondert vergütet.
Menge: 1,000 Psch

**03.01.0005 SW Naturstein u. Fugen säubern**
Natursteinmauerwerk (Stützwand) und Fugen säubern.
Das gesamte Natursteinmauerwerk mit festem Strahlmittel
strahlen.
Fugen durch Ausblasen mit Druckluft sorgfältig säubern,
so dass später ein guter Verbund zwischen Steinen und
neuem Fugenmörtel gegeben ist.
Sämtliches Abbruchgut und Strahlmittel der
Verwertung/Entsorgung zuführen. Bei Strahlarbeiten ist
zu gewährleisten, dass kein Strahlgut in die Umwelt
(Gewässer) oder in die Verkehrsfläche gelangt.
Menge: 100,000 m2

**03.01.0006 BM Naturstein u. Fugen säubern**
Naturstein Brüstungsmauer und Fugen säubern.
Fugen nach dem Ausstemmen säubern. Fugen durch
Ausblasen mit Druckluft sorgfältig säubern, so dass
später ein guter Verbund zwischen Steinen und neuem
Fugenmörtel gegeben ist.
Sämtliches Abbruchgut und Strahlmittel der
Verwertung/Entsorgung zuführen. Bei Strahlarbeiten ist
zu gewährleisten, dass kein Strahlgut in die Umwelt
(Gewässer) oder in die Verkehrsfläche gelangt.
Menge: 15,000 m2

**03.01.0007 Fläche für Gerüst vorbereiten**
Aufstandsflächen/Aufstandspunkte für das Gerüst nach
Wahl des AN vorbereiten und herrichten. Bodenabtrag ist
nicht möglich. Strauch- und Astbestand entfernen wird
gesondert vergütet.
Menge: 1,000 Psch

**03.01.0008 Baufeldfläche mähen**
Baufeldfläche nach Unterlagen des AG mähen. Mähen der
Fläche bis zu einer Breite von 3,00 m vom Bauwerk, nach
Wahl des AN.
Die Fläche darf nicht mit einem schweren Fahrzeug
befahren werden.
Räumgut nach Wahl des AN der Verwertung zuführen.
Menge: 1,000 Psch

#### Abschnitt 03.02 INSTANDSETZ. NATURSTEIN BM

**03.02.0001 Mauerwerk abbrechen*Naturstein Aufbr.tw.entsogen**
StL-Nr. 215119012929901
Mauerwerk nach Unterlagen des AG abbrechen. Abgerechnet
wird das abgebrochene Mauerwerk, wobei Öffnungen und
Nischen bis zu 0,5 m3 Einzelgröße und Schlitze bis zu
0,1 m3/m übermessen werden.
Bauteil 'Brüstungsmauerwerk: Rollschicht inkl. Fugen.'
Mauerwerk aus Naturstein.
Abbruchart 'nach Wahl des AN. Abbruchart mauerschonend
durchführen, verbleibendes Mauerwerk säubern.'
Wieder verwertbare Steine 'säubern und nach Wahl des AN
außerhalb der Baustelle lagern.'
Nicht wieder verwertbare Steine und übriges Abbruchgut
entsorgen. Entsorgung wird gesondert vergütet.
Menge: 3,000 m3
Zuordnung: 119

**03.02.0002 Abbruchgut verwendet**
Abbruchgut aus Vorposition verwerten nach Wahl des AN.
Einstufung nach EBV:
Abfallschlüssel 170504 (Naturstein und Mörtel).
Nachfolgende Erklärung und Nachweise sind dem AG
umgehend vorzulegen.
- Annahmeerklärung der Recyclinganlage oder Deponie/
inkl. Zulassungsbescheid der Anlage.
- oder Annahmeerlärung eines zertifizierten
Entsorgungsfachbetriebs einschl. Nachweis über
Zertifizierung.
Menge: 0,500 m3

**03.02.0003 Naturstein-Abdeckung herstellen**
Naturstein-Abdeckung nach Unterlagen des AG sowie deren
besondere Bearbeitung herstellen.
Fugen bündig und Maschinell ausfugen.
Abdeckung = Rollschicht.
Material = Grauwacke.
Sichtflächen bruchrauh.
Steinbreite 10 bis 35 cm.
Steinhöhe bis 25 cm.
Steinlänge bis 45 cm.
Mörtel MG III.
Pro 1 m2 Wandfläche ca bis 12 m Fugen.
Wieder verwertbare Natursteine aus der OZ 03.02.0002.
auf die Baustelle liefern und wieder einbauen.
Fehlende Steine liefern, werden als OZ. gesondert
vergütet.
Steine vor dem versetzen säubern.
Der Nachweis über die Materialeigenschaften ist
frühzeitig dem AG vorzulegen.
Menge: 16,000 m

**03.02.0004 Natursteine liefern**
Natursteine angepasst an den Bestand liefern.
Gesteinsart = Grauwacke.
Steinlänge unterschiedlich bis 45 cm.
Steinhöhe bis 25 cm.
Steinbreite 10 bis 35 cm.
Natursteine für OZ 03.02.0003.
Der Nachweis über die Materialeigenschaften ist
frühzeitig dem AG vorzulegen.
Steine vor dem versetzen säubern.
Menge: 1,000 m3

**03.02.0005 Mauerwerksausbrüche instand.**
Mauerwerksausbrüche instandsetzen 0,01 - 0.05 m2.
Schließen von vereinzelten Ausbrüchen (ausgefallenen
Steinen) im vorhandenen Natursteinmauerwerk.
Ausführung nach Anweisung des AG.
Ausführung abschnittsweise in Kleinflächen.
Passende Natursteine, sofern möglich, aus Abbruchgut
wiederverwenden.
Fehlende Steine in Anpassung an den Bestand liefern.
Versetzen der Steine in Mörtel MG III als
Trass-Zement-Mörtel  mit hohem Widerstand gegen Frost
und Tausalz.
Fugen auskratzen. Ausfugen wird gesondert vergütet.
Überschüssiges Material nach Wahl des AN entsorgen.
Menge: 2,000 St

**03.02.0006 Mauerwerksausbrüche instand.**
Mauerwerksausbrüche instandsetzen 0,05 - 0.10 m2.
Schließen von vereinzelten Ausbrüchen (ausgefallenen
Steinen) im vorhandenen Natursteinmauerwerk.
Ausführung nach Anweisung des AG.
Ausführung abschnittsweise in Kleinflächen.
Passende Natursteine, sofern möglich, aus Abbruchgut
wiederverwenden.
Fehlende Steine in Anpassung an den Bestand liefern.
Versetzen der Steine in Mörtel MG III als
Trass-Zement-Mörtel  mit hohem Widerstand gegen Frost
und Tausalz.
Fugen auskratzen. Ausfugen wird gesondert vergütet.
Überschüssiges Material nach Wahl des AN entsorgen.
Menge: 2,000 St

**03.02.0007 Mauerwerksausbrüche instand.**
Mauerwerksausbrüche instandsetzen 0,10 - 0.50 m2.
Schließen von vereinzelten Ausbrüchen (ausgefallenen
Steinen) im vorhandenen Natursteinmauerwerk.
Ausführung nach Anweisung des AG.
Ausführung abschnittsweise in Kleinflächen.
Passende Natursteine, sofern möglich, aus Abbruchgut
wiederverwenden.
Fehlende Steine in Anpassung an den Bestand liefern.
Versetzen der Steine in Mörtel MG III als
Trass-Zement-Mörtel  mit hohem Widerstand gegen Frost
und Tausalz.
Fugen auskratzen. Ausfugen wird gesondert vergütet.
Überschüssiges Material nach Wahl des AN entsorgen.
Menge: 2,000 St

**03.02.0008 Natursteine liefern**
Natursteine angepasst an den Bestand liefern.
Gesteinsart = Grauwacke.
Steinlänge unterschiedlich bis 45 cm.
Steinhöhe bis 30 cm.
Steinbreite 15 bis 35 cm.
Natursteine für OZ 03.02.0005. und 03.02.0006. und
03.02.0007.
Der Nachweis über die Materialeigenschaften ist
frühzeitig dem AG vorzulegen.
Steine vor dem versetzen säubern.
Menge: 0,500 m3

**03.02.0009 Abbruchgut verwerten**
Abbruchgut aus den Positionen 03.02.0005., 03.02.0006.
und 03.02.0007. verwerten nach Wahl des AN.
Einstufung nach EBV:
Abfallschlüssel 170504 (Naturstein und Mörtel).
Nachfolgende Erklärungen und Nachweise sind dem AG
umgehend vorzulegen:
- Annahmeerklärung der Recyclinganlage oder Deponie/
inkl. Zulassungsbescheid der Anlage.
- oder Annahmeerklärung eines zertifizierten
Entsorgungsfachbetriebs einschl. Nachweis über
Zertifizierung.
Menge: 0,500 m3

**03.02.0010 Ausstem. schadhafter Fugen**
Ausstemmen von schadhaften Fugen.
Minderfester und verwitterter Beton/Zementmörtel der
markierten schadhaften Fugen.
Nur die Fugen der Brüstungsmauer, ab Höhe der Straße.
Fugenbreite 2 cm bis 5 cm.
Fugentiefe bis 10 cm.
Art der Entfernung = Stemmen.
Ausgebaute Stoffe der Verwertung nach Wahl des AN
zuführen.
Abfallschlüssel der Fugen = 170504
Menge: 15,000 m2

**03.02.0011 Naturstein- Mauerwerk ausfugen**
StL-Nr. 215119419999999
Naturstein- Mauerwerk nach Unterlagen des AG ausfugen.
Abgerechnet werden die Sichtflächen des Mauerwerks.
Mauerwerk 'Brüstungsmauer.
Das Fugenbild ist vollständig und bündig auszubilden.
Fugenbreite bis 5 cm.
Fugentiefe bis 10 cm.
Steinhöhe unterschiedlich bis 30 cm.
Mauwerkshöhe ca. 90 cm.
Art = unregelmäßiges Schichtenmauerwerk.
Im Trockenspritzverfahren ausführen einschl. reinigen
der ausgefugten Flächen.
Auf das frisch verfugte Mauerwerk darf weder
Schlagregen noch Frost einwirken.
Sämtliche Fugen und kleinere Mauerausbrüche sind so
tief wie möglich, kraftschlüssig mit Spritzmörtel zu
schließen.
Rückprallgut aufnehmen und entsorgen. Rückprall auf das
unbedingt erforderliche Maß beschränken.
Anschließend ist der überstehende frische Spritzmörtel
z.B. durch Abschaben und Abkehren zu entfernen, so dass
die Steinflächen wieder sichtbar werden. Etwas später,
die Wandsichtflächen mit festem Strahlmittel anstrahlen
zur Beseitigung von Mörtelresten auf den
Ansichtsflächen. Es ist darauf zu achten, dass die
Fugen vor dem Einbringen des Fugenmaterials stets
wassergesättigt sind.
Geräteeinsatz für Spritzmörtel einschl. An- und
Abtransport, Auf- und Abbau, Umsetzen, Vorhalten,
Unterhalten, etc. ist mit einzurechnen. Die zu
verfugenden Bereiche sind so herzurichten, dass keine
Stoffe beim verfugen in den Baybach gelangen. Schäden
oder Folgeschäden durch Verunreinigung des Baybachs
infolge unzureichender Sicherungsmaßnahmen während der
Verfugarbeiten gehen zu Lasten des AN. Überflüssiger
und Abgetragener Mörtel geht ins Eigentum des AN über
und ist von der Baustelle zu entfernen und fachgerecht
zu entsorgen.'
Mauerwerk aus 'Naturstein in Beton/Zementmörtel
gesetzt.'
Mörtel 'MG III, mit hohem Widerstand gegen Frost- und
Tausalz.'
Farbton der Fugen 'Grau, der Farbton der Fugen ist an
den Bestand anzupassen.'
Art 'Grauwacke, die Gesteinsart ist dem Bestand
anzupassen.'
Menge: 15,000 m2
Zuordnung: 119

**03.02.0012 Naturstein v. Hand ausfugen**
Natursteinfugen nach Unterlagen des AG ausfugen.
Abgerechnet werden die Sichtflächen des Mauerwerks.
Mauerwerk bündig ausfugen.
Händisches Ausfugen in Bereichen wo kein maschinelles
Fugenschluss möglich ist.
Mauerwerk aus Grauwacke.
Mörtel = MG III.
Farbton der Fugen = Grau.
Art = Grauwacke.
Überschüssiges Material nach Wahl des AN entsorgen.
Menge: 3,000 m2

### Bereich 04 BETONINSTANDSETZUNG

#### Abschnitt 04.00 ÜBERBAU-UNTERSEITE

**04.00.0001 Betonoberfläche untersuchen**
StL-Nr. 22112490899
Betonoberfläche nach Unterlagen des AG durch Abklopfen
auf Fehlstellen (Hohlstellen, Nester usw.) untersuchen.
Fehlstellen mit wetterfester Farbe markieren und nach
Unterlagen des AG dokumentieren.
Bauteil 'Überbau-Unterseite'
Menge: 120,000 m2
Zuordnung: 124

**04.00.0002 Betonunterlage vorbereiten*Oberfl.waager. Teilfl.bis 0,05m2*Vorb.nach Wahl AN**
StL-Nr. 22112411399111099
Betonunterlage nach Unterlagen des AG vorbereiten. Vorbereitete Flächen säubern.
Bauteil 'Überbau-Unterseite'
Oberfläche waagerecht bis 20 v.H. geneigt.
Teilflächen bis 0,05 m2.
Vorbereitungsverfahren = Betonunterlage nach Wahl des
AN vorbereiten.
Abtrag von '0,5 - 3 cm bis zum festen und dichten
Gefüge.'
Abfall 'nach Abfallschlüssel 170101 entsorgen.'
Menge: 30,000 St
Zuordnung: 124

**04.00.0003 Betonunterlage vorbereiten (Zul.)**
Betonunterlage nach Unterlagen des AG als Zulage
vorbereiten. Vorbereitete Fläche säubern.
Abfall entsorgen.
Bauteil: Überbau-Unterseite
Oberfläche waagerecht bis 20 v.H. geneigt.
Ausführung in Teilflächen.
Vorbereitungsverfahren nach Wahl des AN.
Abtrag je 1 cm Mehrtiefe als Zulage.
Berechnet wird der Mehraufwand für das Vorbereiten der
Betonunterlage gegenüber dem Vorbereiten bis 3 cm Tiefe
und Teilflächen bis 0,05 m2.
Abfall entsorgen.
Menge: 15,000 St

**04.00.0004 Betonunterlage vorbereiten*Oberfl.waager. Tfl. ü.0,05-0,1m2*Vorb.nach Wahl AN**
StL-Nr. 22112411399121099
Betonunterlage nach Unterlagen des AG vorbereiten. Vorbereitete Flächen säubern.
Bauteil 'Überbau-Unterseite'
Oberfläche waagerecht bis 20 v.H. geneigt.
Teilflächen über 0,05 m2 bis 0,10 m2.
Vorbereitungsverfahren = Betonunterlage nach Wahl des
AN vorbereiten.
Abtrag von '0,5 - 3 cm bis zum festen und dichten
Gefüge.'
Abfall 'nach Abfallschlüssel 170101 entsorgen.'
Menge: 30,000 St
Zuordnung: 124

**04.00.0005 Betonunterlage vorbereiten (Zul.)**
Betonunterlage nach Unterlagen des AG als Zulage
vorbereiten. Vorbereitete Fläche säubern.
Abfall entsorgen.
Bauteil: Überbau-Unterseite
Oberfläche waagerecht bis 20 v.H. geneigt.
Ausführung in Teilflächen.
Vorbereitungsverfahren nach Wahl des AN.
Abtrag je 1 cm Mehrtiefe als Zulage.
Berechnet wird der Mehraufwand für das Vorbereiten der
Betonunterlage gegenüber dem Vorbereiten bis 3 cm Tiefe
und Teilflächen über 0,05 m2 bis 0,10 m2.
Abfall entsorgen.
Menge: 10,000 St

**04.00.0006 Betonunterlage vorbereiten*Oberfl.waager. Tfl. ü. 0,1-0,5m2*Vorb.nach Wahl AN**
StL-Nr. 22112411399131099
Betonunterlage nach Unterlagen des AG vorbereiten. Vorbereitete Flächen säubern.
Bauteil 'Überbau-Unterseite'
Oberfläche waagerecht bis 20 v.H. geneigt.
Teilflächen über 0,10 m2 bis 0,50 m2.
Vorbereitungsverfahren = Betonunterlage nach Wahl des
AN vorbereiten.
Abtrag von '0,5 - 3 cm bis zum festen und dichten
Gefüge.'
Abfall 'nach Abfallschlüssel 170101 entsorgen.'
Menge: 20,000 St
Zuordnung: 124

**04.00.0007 Betonunterlage vorbereiten (Zul.)**
Betonunterlage nach Unterlagen des AG als Zulage
vorbereiten. Vorbereitete Fläche säubern.
Abfall entsorgen.
Bauteil: Überbau-Unterseite
Oberfläche waagerecht bis 20 v.H. geneigt.
Ausführung in Teilflächen.
Vorbereitungsverfahren nach Wahl des AN.
Abtrag je 1 cm Mehrtiefe als Zulage.
Berechnet wird der Mehraufwand für das Vorbereiten der
Betonunterlage gegenüber dem Vorbereiten bis 3 cm Tiefe
und Teilflächen über 0,10 m2 bis 0,50 m2.
Abfall entsorgen.
Menge: 10,000 St

**04.00.0008 Betonunterlage vorbereiten*Oberfl.waager. Tfl. ü. 0,5-1,0m2*Vorb.nach Wahl AN**
StL-Nr. 22112411399141099
Betonunterlage nach Unterlagen des AG vorbereiten. Vorbereitete Flächen säubern.
Bauteil 'Überbau-Unterseite'
Oberfläche waagerecht bis 20 v.H. geneigt.
Teilflächen über 0,50 m2 bis 1,00 m2.
Vorbereitungsverfahren = Betonunterlage nach Wahl des
AN vorbereiten.
Abtrag von '0,5 - 3 cm bis zum festen und dichten
Gefüge.'
Abfall 'nach Abfallschlüssel 170101 entsorgen.'
Menge: 20,000 St
Zuordnung: 124

**04.00.0009 Betonunterlage vorbereiten (Zul.)**
Betonunterlage nach Unterlagen des AG als Zulage
vorbereiten. Vorbereitete Fläche säubern.
Abfall entsorgen.
Bauteil: Überbau-Unterseite
Oberfläche waagerecht bis 20 v.H. geneigt.
Ausführung in Teilflächen.
Vorbereitungsverfahren nach Wahl des AN.
Abtrag je 1 cm Mehrtiefe als Zulage.
Berechnet wird der Mehraufwand für das Vorbereiten der
Betonunterlage gegenüber dem Vorbereiten bis 3 cm Tiefe
und Teilflächen über 0,50 m2 bis 1,00 m2.
Abfall entsorgen.
Menge: 10,000 St

**04.00.0010 Betonunterlage vorbereiten*Oberfl. waager. Vorb.nach Wahl AN*abtr. von Besch. entsorgen gesond.**
StL-Nr. 22112410899101012
Betonunterlage nach Unterlagen des AG vorbereiten. Vorbereitete Flächen säubern.
Bauteil 'Überbau-Unterseite'
Oberfläche waagerecht bis 20 v.H. geneigt.
Vorbereitungsverfahren = Betonunterlage nach Wahl des
AN vorbereiten.
Beschichtungen, Voranstrich und Nachbehandlungsfilme
sowie Verunreinigungen entfernen.
Abfall entsorgen wird gesondert vergütet.
Menge: 10,000 m2
Zuordnung: 124

**04.00.0011 Betonunterlage vorbereiten (Zul.)**
Betonunterlage nach Unterlagen des AG als Zulage
vorbereiten. Vorbereitete Fläche säubern.
Abfall entsorgen.
Bauteil: Überbau-Unterseite
Oberfläche waagerecht bis 20 v.H. geneigt.
Ausführung in Teilflächen.
Vorbereitungsverfahren nach Wahl des AN.
Abtrag je 1 cm Mehrtiefe als Zulage.
Berechnet wird der Mehraufwand für das Vorbereiten der
Betonunterlage gegenüber dem Vorbereiten bis 3 cm Tiefe
und Teilflächen über 1,00 m2.
Abfall entsorgen.
Menge: 5,000 m2

**04.00.0012 Haftbrücke herstellen*Oberfl.waager. RM-Mörtel*Teilfl.bis 0,05m2**
StL-Nr. 221124313991201
Haftbrücke auf vorbereiteter Betonunterlage nach Unterlagen des AG herstellen.
Bauteil 'Überbau-Unterseite'
Oberfläche waagerecht bis 20 v.H. geneigt.
Stoff = Zementmörtel mit Kunststoffzusatz (RM).
Teilflächen bis 0,05 m2.
Menge: 30,000 St
Zuordnung: 124

**04.00.0013 Haftbrücke herstellen*Oberfl.waager. RM-Mörtel*Tfl.ü. 0,05-0,1m2**
StL-Nr. 221124313991202
Haftbrücke auf vorbereiteter Betonunterlage nach Unterlagen des AG herstellen.
Bauteil 'Überbau-Unterseite'
Oberfläche waagerecht bis 20 v.H. geneigt.
Stoff = Zementmörtel mit Kunststoffzusatz (RM).
Teilflächen über 0,05 m2 bis 0,10 m2.
Menge: 30,000 St
Zuordnung: 124

**04.00.0014 Haftbrücke herstellen*Oberfl.waager. RM-Mörtel*Tfl. ü. 0,1-0,5m2**
StL-Nr. 221124313991203
Haftbrücke auf vorbereiteter Betonunterlage nach Unterlagen des AG herstellen.
Bauteil 'Überbau-Unterseite'
Oberfläche waagerecht bis 20 v.H. geneigt.
Stoff = Zementmörtel mit Kunststoffzusatz (RM).
Teilflächen über 0,10 m2 bis 0,50 m2.
Menge: 20,000 St
Zuordnung: 124

**04.00.0015 Haftbrücke herstellen*Oberfl.waager. RM-Mörtel*Tfl. ü. 0,5-1 m2**
StL-Nr. 221124313991204
Haftbrücke auf vorbereiteter Betonunterlage nach Unterlagen des AG herstellen.
Bauteil 'Überbau-Unterseite'
Oberfläche waagerecht bis 20 v.H. geneigt.
Stoff = Zementmörtel mit Kunststoffzusatz (RM).
Teilflächen über 0,50 m2 bis 1,00 m2.
Menge: 20,000 St
Zuordnung: 124

**04.00.0016 Haftbrücke herstellen*Oberfl.waager.**
StL-Nr. 221124308991900
Haftbrücke auf vorbereiteter Betonunterlage nach Unterlagen des AG herstellen.
Bauteil 'Überbau-Unterseite'
Oberfläche waagerecht bis 20 v.H. geneigt.
Stoff 'Zementmörtel mit Kunstoffzusatz (RM), für
Teilflächen über 1,00 m2.'
Menge: 10,000 m2
Zuordnung: 124

**04.00.0017 Betonstahl vorbereiten ReinG St 2**
StL-Nr. 22112411801
Freiliegenden Betonstahl unterschiedlicher Durchmesser
vorbereiten. Abfall entsorgen.
Norm-Reinheitsgrad = St 2.
Menge: 50,000 m
Zuordnung: 124

**04.00.0018 Betonstahl einbauen**
Betonstahl entsprechend statischen und konstruktiven
Erfordernissen einbauen. Bohrlöcher zur Verankerung der
zusätzlichen Stahleinlagen herstellen. Stahl mit Mörtel
fixieren.
Bauteil: Überbau-Unterseite
Stahlsorte: B500B
Menge: 0,500 t

**04.00.0019 Betonstahl beschichten**
StL-Nr. 22112435709
Freiliegenden Betonstahl unterschiedlicher Durchmesser
beschichten. Betonstahl vorbereiten wird gesondert vergütet.
Beschichtungsstoff 'mineralisch'
Menge: 50,000 m
Zuordnung: 124

**04.00.0020 RM/RC-Mörtel liefern**
Zementmörtel mit Kunststoffzusatz (RM/RC) für
"Fehlstellen mit Zementmörtel/Beton instandsetzen"
liefern.
Bauteil: Überbau-Unterseite.
Abgerechnet wird das Nettogewicht der Stoffe im
Liefergebinde.
Betonersatzsystem nach Wahl des AN.
Menge: 2000,000 kg

**04.00.0021 Fehlst.m.Mörtel/Beton (RM/RC) inst.*Oberfl.waager. RM Teilfl.bis 0,05m2**
StL-Nr. 221124331991191
Fehlstellen mit Zementmörtel/Beton mit Kunststoffzusatz
(RM/RC) auf vorbereiteter Betonunterlage nach Unterlagen des AG instandsetzen. Ggf. erforderliche Schalung
herstellen. Haftbrücke wird gesondert vergütet.
Bauteil 'Überbau-Unterseite'
Oberfläche waagerecht bis 20 v. H. geneigt.
Betonersatzsystem = RM.
Schichtdicke '0,5 cm bis 3 cm.'
Teilflächen bis 0,05 m2.
Menge: 30,000 St
Zuordnung: 124

**04.00.0022 RM/RC-Mörtel einbauen (Zulage)**
Zulage zu vorherigen Position "Fehlstellen mit
Mörtel/Beton (RM/RC) instandsetzen. Expositionsklasse
XALL.
Vergütet wird der Mehraufwand je 1 cm Mehrtiefe
gegenüber dem bearbeiten von Fehlstellen über 3 cm.
Bauteil: Überbau-Unterseite.
Teilflächen bis 0,05 m2.
Menge: 15,000 St

**04.00.0023 Fehlst.m.Mörtel/Beton (RM/RC) inst.*Oberfl.waager. RM Tfl.ü. 0,05-0,1m2**
StL-Nr. 221124331991192
Fehlstellen mit Zementmörtel/Beton mit Kunststoffzusatz
(RM/RC) auf vorbereiteter Betonunterlage nach Unterlagen des AG instandsetzen. Ggf. erforderliche Schalung
herstellen. Haftbrücke wird gesondert vergütet.
Bauteil 'Überbau-Unterseite'
Oberfläche waagerecht bis 20 v. H. geneigt.
Betonersatzsystem = RM.
Schichtdicke 'über 0,5 cm bis 3 cm.'
Teilflächen über 0,05 m2 bis 0,10 m2.
Menge: 30,000 St
Zuordnung: 124

**04.00.0024 RM/RC-Mörtel einbauen (Zulage)**
Zulage zu vorherigen Position "Fehlstellen mit
Mörtel/Beton (RM/RC) instandsetzen. Expositionsklasse
XALL.
Vergütet wird der Mehraufwand je 1 cm Mehrtiefe
gegenüber dem bearbeiten von Fehlstellen über 3 cm.
Bauteil: Überbau-Unterseite.
Teilflächen über 0,05 m2 bis 0,10 m2.
Menge: 15,000 St

**04.00.0025 Fehlst.m.Mörtel/Beton (RM/RC) inst.*Oberfl.waager. RM Tfl. ü. 0,1-0,5m2**
StL-Nr. 221124331991193
Fehlstellen mit Zementmörtel/Beton mit Kunststoffzusatz
(RM/RC) auf vorbereiteter Betonunterlage nach Unterlagen des AG instandsetzen. Ggf. erforderliche Schalung
herstellen. Haftbrücke wird gesondert vergütet.
Bauteil 'Überbau-Unterseite'
Oberfläche waagerecht bis 20 v. H. geneigt.
Betonersatzsystem = RM.
Schichtdicke 'über 0,5 cm bis 3 cm.'
Teilflächen über 0,10 m2 bis 0,50 m2.
Menge: 20,000 St
Zuordnung: 124

**04.00.0026 RM/RC-Mörtel einbauen (Zulage)**
Zulage zu vorherigen Position "Fehlstellen mit
Mörtel/Beton (RM/RC) instandsetzen. Expositionsklasse
XALL.
Vergütet wird der Mehraufwand je 1 cm Mehrtiefe
gegenüber dem bearbeiten von Fehlstellen über 3 cm.
Bauteil: Überbau-Unterseite.
Teilflächen über 0,10 m2 bis 0,50 m2.
Menge: 10,000 St

**04.00.0027 Fehlst.m.Mörtel/Beton (RM/RC) inst.*Oberfl.waager. RM Tfl. ü. 0,5-1 m2**
StL-Nr. 221124331991194
Fehlstellen mit Zementmörtel/Beton mit Kunststoffzusatz
(RM/RC) auf vorbereiteter Betonunterlage nach Unterlagen des AG instandsetzen. Ggf. erforderliche Schalung
herstellen. Haftbrücke wird gesondert vergütet.
Bauteil 'Überbau-Unterseite'
Oberfläche waagerecht bis 20 v. H. geneigt.
Betonersatzsystem = RM.
Schichtdicke 'über 0,5 cm bis 3 cm.'
Teilflächen über 0,50 m2 bis 1,00 m2.
Menge: 20,000 St
Zuordnung: 124

**04.00.0028 RM/RC-Mörtel einbauen (Zulage)**
Zulage zu vorherigen Position "Fehlstellen mit
Mörtel/Beton (RM/RC) instandsetzen. Expositionsklasse
XALL.
Vergütet wird der Mehraufwand je 1 cm Mehrtiefe
gegenüber dem bearbeiten von Fehlstellen über 3 cm.
Bauteil: Überbau-Unterseite.
Teilflächen über 0,50 m2 bis 1,00 m2.
Menge: 10,000 St

**04.00.0029 Fehlst.m.Mörtel/Beton (RM/RC) inst.*Oberfl.waager. RM**
StL-Nr. 221124331991199
Fehlstellen mit Zementmörtel/Beton mit Kunststoffzusatz
(RM/RC) auf vorbereiteter Betonunterlage nach Unterlagen des AG instandsetzen. Ggf. erforderliche Schalung
herstellen. Haftbrücke wird gesondert vergütet.
Bauteil 'Überbau-Unterseite'
Oberfläche waagerecht bis 20 v. H. geneigt.
Betonersatzsystem = RM.
Schichtdicke 'über 0,5 cm bis 3 cm.'
Teilflächen 'über 1 m2.'
Menge: 10,000 St
Zuordnung: 124

**04.00.0030 RM/RC-Mörtel einbauen (Zulage)**
Zulage zu vorherigen Position "Fehlstellen mit
Mörtel/Beton (RM/RC) instandsetzen. Expositionsklasse
XALL.
Vergütet wird der Mehraufwand je 1 cm Mehrtiefe
gegenüber dem bearbeiten von Fehlstellen über 3 cm.
Bauteil: Überbau-Unterseite.
Teilflächen über 1,00 m2.
Menge: 5,000 St

**04.00.0031 Betonunterlage vorbereiten*Oberfl. waager. Vorb.nach Wahl AN*abtr. von Besch. entsorgen**
StL-Nr. 22112410899101011
Betonunterlage nach Unterlagen des AG vorbereiten. Vorbereitete Flächen säubern.
Bauteil 'Überbau-Unterseite'
Oberfläche waagerecht bis 20 v.H. geneigt.
Vorbereitungsverfahren = Betonunterlage nach Wahl des
AN vorbereiten.
Beschichtungen, Voranstrich und Nachbehandlungsfilme
sowie Verunreinigungen entfernen.
Abfall entsorgen.
Menge: 120,000 m2
Zuordnung: 124

**04.00.0032 Beschichtung gem. OS-C herstellen*Oberfl.waager. Sprühnebelbereich**
StL-Nr. 221124532910100
Beschichtung mit erhöhter Dichtigkeit für nicht begeh-
und befahrbare Flächen gemäß Oberflächenschutzsystem C
(OS-C) auf vorbereiteter Betonunterlage nach Unterlagen
des AG herstellen.
Bauteil 'Überbau-Unterseite'
Oberfläche waagerecht bis 20 v.H. geneigt.
Beschichtung im Sprühnebelbereich.
Menge: 120,000 m2
Zuordnung: 124

*Hinweis*
Arbeiten betreffen beide Widerlager

#### Abschnitt 04.01 WIDERLAGER

**04.01.0001 Betonoberfläche untersuchen**
StL-Nr. 22112490899
Betonoberfläche nach Unterlagen des AG durch Abklopfen
auf Fehlstellen (Hohlstellen, Nester usw.) untersuchen.
Fehlstellen mit wetterfester Farbe markieren und nach
Unterlagen des AG dokumentieren.
Bauteil 'Widerlager'
Menge: 120,000 m2
Zuordnung: 124

**04.01.0002 Betonunterlage vorbereiten*Oberfl.waager. Teilfl.bis 0,05m2*Vorb.nach Wahl AN**
StL-Nr. 22112411399111099
Betonunterlage nach Unterlagen des AG vorbereiten. Vorbereitete Flächen säubern.
Bauteil 'Widerlager'
Oberfläche waagerecht bis 20 v.H. geneigt.
Teilflächen bis 0,05 m2.
Vorbereitungsverfahren = Betonunterlage nach Wahl des
AN vorbereiten.
Abtrag von '0,5 - 3 cm bis zum festen und dichten
Gefüge.'
Abfall 'nach Abfallschlüssel 170101 entsorgen.'
Menge: 50,000 St
Zuordnung: 124

**04.01.0003 Betonunterlage vorbereiten (Zul.)**
Betonunterlage nach Unterlagen des AG als Zulage
vorbereiten. Vorbereitete Fläche säubern.
Abfall entsorgen.
Bauteil: Widerlager
Oberfläche waagerecht bis 20 v.H. geneigt.
Ausführung in Teilflächen.
Vorbereitungsverfahren nach Wahl des AN.
Abtrag je 1 cm Mehrtiefe als Zulage.
Berechnet wird der Mehraufwand für das Vorbereiten der
Betonunterlage gegenüber dem Vorbereiten bis 3 cm Tiefe
und Teilflächen bis 0,05 m2.
Abfall entsorgen.
Menge: 35,000 St

**04.01.0004 Betonunterlage vorbereiten*Oberfl.waager. Tfl. ü.0,05-0,1m2*Vorb.nach Wahl AN**
StL-Nr. 22112411399121099
Betonunterlage nach Unterlagen des AG vorbereiten. Vorbereitete Flächen säubern.
Bauteil 'Widerlager'
Oberfläche waagerecht bis 20 v.H. geneigt.
Teilflächen über 0,05 m2 bis 0,10 m2.
Vorbereitungsverfahren = Betonunterlage nach Wahl des
AN vorbereiten.
Abtrag von '0,5 - 3 cm bis zum festen und dichten
Gefüge.'
Abfall 'nach Abfallschlüssel 170101 entsorgen.'
Menge: 50,000 St
Zuordnung: 124

**04.01.0005 Betonunterlage vorbereiten (Zul.)**
Betonunterlage nach Unterlagen des AG als Zulage
vorbereiten. Vorbereitete Fläche säubern.
Abfall entsorgen.
Bauteil: Widerlager
Oberfläche waagerecht bis 20 v.H. geneigt.
Ausführung in Teilflächen.
Vorbereitungsverfahren nach Wahl des AN.
Abtrag je 1 cm Mehrtiefe als Zulage.
Berechnet wird der Mehraufwand für das Vorbereiten der
Betonunterlage gegenüber dem Vorbereiten bis 3 cm Tiefe
und Teilflächen über 0,05 m2 bis 0,10 m2.
Abfall entsorgen.
Menge: 35,000 St

**04.01.0006 Betonunterlage vorbereiten*Oberfl.waager. Tfl. ü. 0,1-0,5m2*Vorb.nach Wahl AN**
StL-Nr. 22112411399131099
Betonunterlage nach Unterlagen des AG vorbereiten. Vorbereitete Flächen säubern.
Bauteil 'Widerlager'
Oberfläche waagerecht bis 20 v.H. geneigt.
Teilflächen über 0,10 m2 bis 0,50 m2.
Vorbereitungsverfahren = Betonunterlage nach Wahl des
AN vorbereiten.
Abtrag von '0,5 - 3 cm bis zum festen und dichten
Gefüge.'
Abfall 'nach Abfallschlüssel 170101 entsorgen.'
Menge: 30,000 St
Zuordnung: 124

**04.01.0007 Betonunterlage vorbereiten (Zul.)**
Betonunterlage nach Unterlagen des AG als Zulage
vorbereiten. Vorbereitete Fläche säubern.
Abfall entsorgen.
Bauteil: Widerlager
Oberfläche waagerecht bis 20 v.H. geneigt.
Ausführung in Teilflächen.
Vorbereitungsverfahren nach Wahl des AN.
Abtrag je 1 cm Mehrtiefe als Zulage.
Berechnet wird der Mehraufwand für das Vorbereiten der
Betonunterlage gegenüber dem Vorbereiten bis 3 cm Tiefe
und Teilflächen über 0,10 m2 bis 0,50 m2.
Abfall entsorgen.
Menge: 20,000 St

**04.01.0008 Betonunterlage vorbereiten*Oberfl.waager. Tfl. ü. 0,5-1,0m2*Vorb.nach Wahl AN**
StL-Nr. 22112411399141099
Betonunterlage nach Unterlagen des AG vorbereiten. Vorbereitete Flächen säubern.
Bauteil 'Widerlager'
Oberfläche waagerecht bis 20 v.H. geneigt.
Teilflächen über 0,50 m2 bis 1,00 m2.
Vorbereitungsverfahren = Betonunterlage nach Wahl des
AN vorbereiten.
Abtrag von '0,5 - 3 cm bis zum festen und dichten
Gefüge.'
Abfall 'nach Abfallschlüssel 170101 entsorgen.'
Menge: 30,000 St
Zuordnung: 124

**04.01.0009 Betonunterlage vorbereiten (Zul.)**
Betonunterlage nach Unterlagen des AG als Zulage
vorbereiten. Vorbereitete Fläche säubern.
Abfall entsorgen.
Bauteil: Widerlager
Oberfläche waagerecht bis 20 v.H. geneigt.
Ausführung in Teilflächen.
Vorbereitungsverfahren nach Wahl des AN.
Abtrag je 1 cm Mehrtiefe als Zulage.
Berechnet wird der Mehraufwand für das Vorbereiten der
Betonunterlage gegenüber dem Vorbereiten bis 3 cm Tiefe
und Teilflächen über 0,50 m2 bis 1,00 m2.
Abfall entsorgen.
Menge: 15,000 St

**04.01.0010 Betonunterlage vorbereiten*Oberfl. waager. Vorb.nach Wahl AN*abtr. von Besch. entsorgen gesond.**
StL-Nr. 22112410899101012
Betonunterlage nach Unterlagen des AG vorbereiten. Vorbereitete Flächen säubern.
Bauteil 'Widerlager'
Oberfläche waagerecht bis 20 v.H. geneigt.
Vorbereitungsverfahren = Betonunterlage nach Wahl des
AN vorbereiten.
Beschichtungen, Voranstrich und Nachbehandlungsfilme
sowie Verunreinigungen entfernen.
Abfall entsorgen wird gesondert vergütet.
Menge: 15,000 m2
Zuordnung: 124

**04.01.0011 Betonunterlage vorbereiten (Zul.)**
Betonunterlage nach Unterlagen des AG als Zulage
vorbereiten. Vorbereitete Fläche säubern.
Abfall entsorgen.
Bauteil: Widerlager
Oberfläche waagerecht bis 20 v.H. geneigt.
Ausführung in Teilflächen.
Vorbereitungsverfahren nach Wahl des AN.
Abtrag je 1 cm Mehrtiefe als Zulage.
Berechnet wird der Mehraufwand für das Vorbereiten der
Betonunterlage gegenüber dem Vorbereiten bis 3 cm Tiefe
und Teilflächen über 1,00 m2.
Abfall entsorgen.
Menge: 8,000 m2

**04.01.0012 Haftbrücke herstellen*Oberfl.waager. RM-Mörtel*Teilfl.bis 0,05m2**
StL-Nr. 221124313991201
Haftbrücke auf vorbereiteter Betonunterlage nach Unterlagen des AG herstellen.
Bauteil 'Widerlager'
Oberfläche waagerecht bis 20 v.H. geneigt.
Stoff = Zementmörtel mit Kunststoffzusatz (RM).
Teilflächen bis 0,05 m2.
Menge: 50,000 St
Zuordnung: 124

**04.01.0013 Haftbrücke herstellen*Oberfl.waager. RM-Mörtel*Tfl.ü. 0,05-0,1m2**
StL-Nr. 221124313991202
Haftbrücke auf vorbereiteter Betonunterlage nach Unterlagen des AG herstellen.
Bauteil 'Widerlager'
Oberfläche waagerecht bis 20 v.H. geneigt.
Stoff = Zementmörtel mit Kunststoffzusatz (RM).
Teilflächen über 0,05 m2 bis 0,10 m2.
Menge: 50,000 St
Zuordnung: 124

**04.01.0014 Haftbrücke herstellen*Oberfl.waager. RM-Mörtel*Tfl. ü. 0,1-0,5m2**
StL-Nr. 221124313991203
Haftbrücke auf vorbereiteter Betonunterlage nach Unterlagen des AG herstellen.
Bauteil 'Widerlager'
Oberfläche waagerecht bis 20 v.H. geneigt.
Stoff = Zementmörtel mit Kunststoffzusatz (RM).
Teilflächen über 0,10 m2 bis 0,50 m2.
Menge: 30,000 St
Zuordnung: 124

**04.01.0015 Haftbrücke herstellen*Oberfl.waager. RM-Mörtel*Tfl. ü. 0,5-1 m2**
StL-Nr. 221124313991204
Haftbrücke auf vorbereiteter Betonunterlage nach Unterlagen des AG herstellen.
Bauteil 'Widerlager'
Oberfläche waagerecht bis 20 v.H. geneigt.
Stoff = Zementmörtel mit Kunststoffzusatz (RM).
Teilflächen über 0,50 m2 bis 1,00 m2.
Menge: 30,000 St
Zuordnung: 124

**04.01.0016 Haftbrücke herstellen*Oberfl.waager.**
StL-Nr. 221124308991900
Haftbrücke auf vorbereiteter Betonunterlage nach Unterlagen des AG herstellen.
Bauteil 'Widerlager'
Oberfläche waagerecht bis 20 v.H. geneigt.
Stoff 'Zementmörtel mit Kunstoffzusatz (RM), für
Teilflächen über 1,00 m2.'
Menge: 15,000 m2
Zuordnung: 124

**04.01.0017 Betonstahl vorbereiten ReinG St 2**
StL-Nr. 22112411801
Freiliegenden Betonstahl unterschiedlicher Durchmesser
vorbereiten. Abfall entsorgen.
Norm-Reinheitsgrad = St 2.
Menge: 5,000 m
Zuordnung: 124

**04.01.0018 Betonstahl einbauen**
Betonstahl entsprechend statischen und konstruktiven
Erfordernissen einbauen. Bohrlöcher zur Verankerung der
zusätzlichen Stahleinlagen herstellen. Stahl mit Mörtel
fixieren.
Bauteil: Widerlager
Stahlsorte: B500B
Menge: 0,050 t

**04.01.0019 Betonstahl beschichten**
StL-Nr. 22112435709
Freiliegenden Betonstahl unterschiedlicher Durchmesser
beschichten. Betonstahl vorbereiten wird gesondert vergütet.
Beschichtungsstoff 'mineralisch'
Menge: 5,000 m
Zuordnung: 124

**04.01.0020 RM/RC-Mörtel liefern**
Zementmörtel mit Kunststoffzusatz (RM/RC) für
"Fehlstellen mit Zementmörtel/Beton instandsetzen"
liefern.
Bauteil: Widerlager
Abgerechnet wird das Nettogewicht der Stoffe im
Liefergebinde.
Betonersatzsystem nach Wahl des AN.
Menge: 1000,000 kg

**04.01.0021 Fehlst.m.Mörtel/Beton (RM/RC) inst.*Oberfl.waager. RM Teilfl.bis 0,05m2**
StL-Nr. 221124331991191
Fehlstellen mit Zementmörtel/Beton mit Kunststoffzusatz
(RM/RC) auf vorbereiteter Betonunterlage nach Unterlagen des AG instandsetzen. Ggf. erforderliche Schalung
herstellen. Haftbrücke wird gesondert vergütet.
Bauteil 'Widerlager'
Oberfläche waagerecht bis 20 v. H. geneigt.
Betonersatzsystem = RM.
Schichtdicke '0,5 cm bis 3 cm.'
Teilflächen bis 0,05 m2.
Menge: 20,000 St
Zuordnung: 124

**04.01.0022 RM/RC-Mörtel einbauen (Zulage)**
Zulage zu vorherigen Position "Fehlstellen mit
Mörtel/Beton (RM/RC) instandsetzen. Expositionsklasse
XALL.
Vergütet wird der Mehraufwand je 1 cm Mehrtiefe
gegenüber dem bearbeiten von Fehlstellen über 3 cm.
Bauteil: Widerlager
Teilflächen bis 0,05 m2.
Menge: 35,000 St

**04.01.0023 Fehlst.m.Mörtel/Beton (RM/RC) inst.*Oberfl.waager. RM Tfl.ü. 0,05-0,1m2**
StL-Nr. 221124331991192
Fehlstellen mit Zementmörtel/Beton mit Kunststoffzusatz
(RM/RC) auf vorbereiteter Betonunterlage nach Unterlagen des AG instandsetzen. Ggf. erforderliche Schalung
herstellen. Haftbrücke wird gesondert vergütet.
Bauteil 'Widerlager'
Oberfläche waagerecht bis 20 v. H. geneigt.
Betonersatzsystem = RM.
Schichtdicke 'über 0,5 cm bis 3 cm.'
Teilflächen über 0,05 m2 bis 0,10 m2.
Menge: 50,000 St
Zuordnung: 124

**04.01.0024 RM/RC-Mörtel einbauen (Zulage)**
Zulage zu vorherigen Position "Fehlstellen mit
Mörtel/Beton (RM/RC) instandsetzen. Expositionsklasse
XALL.
Vergütet wird der Mehraufwand je 1 cm Mehrtiefe
gegenüber dem bearbeiten von Fehlstellen über 3 cm.
Bauteil: Widerlager
Teilflächen über 0,05 m2 bis 0,10 m2.
Menge: 25,000 St

**04.01.0025 Fehlst.m.Mörtel/Beton (RM/RC) inst.*Oberfl.waager. RM Tfl. ü. 0,1-0,5m2**
StL-Nr. 221124331991193
Fehlstellen mit Zementmörtel/Beton mit Kunststoffzusatz
(RM/RC) auf vorbereiteter Betonunterlage nach Unterlagen des AG instandsetzen. Ggf. erforderliche Schalung
herstellen. Haftbrücke wird gesondert vergütet.
Bauteil 'Widerlager'
Oberfläche waagerecht bis 20 v. H. geneigt.
Betonersatzsystem = RM.
Schichtdicke 'über 0,5 cm bis 3 cm.'
Teilflächen über 0,10 m2 bis 0,50 m2.
Menge: 20,000 St
Zuordnung: 124

**04.01.0026 RM/RC-Mörtel einbauen (Zulage)**
Zulage zu vorherigen Position "Fehlstellen mit
Mörtel/Beton (RM/RC) instandsetzen. Expositionsklasse
XALL.
Vergütet wird der Mehraufwand je 1 cm Mehrtiefe
gegenüber dem bearbeiten von Fehlstellen über 3 cm.
Bauteil: Widerlager
Teilflächen über 0,10 m2 bis 0,50 m2.
Menge: 25,000 St

**04.01.0027 Fehlst.m.Mörtel/Beton (RM/RC) inst.*Oberfl.waager. RM Tfl. ü. 0,5-1 m2**
StL-Nr. 221124331991194
Fehlstellen mit Zementmörtel/Beton mit Kunststoffzusatz
(RM/RC) auf vorbereiteter Betonunterlage nach Unterlagen des AG instandsetzen. Ggf. erforderliche Schalung
herstellen. Haftbrücke wird gesondert vergütet.
Bauteil 'Widerlager'
Oberfläche waagerecht bis 20 v. H. geneigt.
Betonersatzsystem = RM.
Schichtdicke 'über 0,5 cm bis 3 cm.'
Teilflächen über 0,50 m2 bis 1,00 m2.
Menge: 20,000 St
Zuordnung: 124

**04.01.0028 RM/RC-Mörtel einbauen (Zulage)**
Zulage zu vorherigen Position "Fehlstellen mit
Mörtel/Beton (RM/RC) instandsetzen. Expositionsklasse
XALL.
Vergütet wird der Mehraufwand je 1 cm Mehrtiefe
gegenüber dem bearbeiten von Fehlstellen über 3 cm.
Bauteil: Widerlager
Teilflächen über 0,50 m2 bis 1,00 m2.
Menge: 10,000 St

**04.01.0029 Fehlst.m.Mörtel/Beton (RM/RC) inst.*Oberfl.waager. RM**
StL-Nr. 221124331991199
Fehlstellen mit Zementmörtel/Beton mit Kunststoffzusatz
(RM/RC) auf vorbereiteter Betonunterlage nach Unterlagen des AG instandsetzen. Ggf. erforderliche Schalung
herstellen. Haftbrücke wird gesondert vergütet.
Bauteil 'Widerlager'
Oberfläche waagerecht bis 20 v. H. geneigt.
Betonersatzsystem = RM.
Schichtdicke 'über 0,5 cm bis 3 cm.'
Teilflächen 'über 1 m2.'
Menge: 7,000 St
Zuordnung: 124

**04.01.0030 RM/RC-Mörtel einbauen (Zulage)**
Zulage zu vorherigen Position "Fehlstellen mit
Mörtel/Beton (RM/RC) instandsetzen. Expositionsklasse
XALL.
Vergütet wird der Mehraufwand je 1 cm Mehrtiefe
gegenüber dem bearbeiten von Fehlstellen über 3 cm.
Bauteil: Widerlager
Teilflächen über 1,00 m2.
Menge: 4,000 St

**04.01.0031 Betonunterlage vorbereiten*Oberfl. waager. Vorb.nach Wahl AN*abtr. von Besch. entsorgen**
StL-Nr. 22112410899101011
Betonunterlage nach Unterlagen des AG vorbereiten. Vorbereitete Flächen säubern.
Bauteil 'Widerlager'
Oberfläche waagerecht bis 20 v.H. geneigt.
Vorbereitungsverfahren = Betonunterlage nach Wahl des
AN vorbereiten.
Beschichtungen, Voranstrich und Nachbehandlungsfilme
sowie Verunreinigungen entfernen.
Abfall entsorgen.
Menge: 120,000 m2
Zuordnung: 124

**04.01.0032 Beschichtung gem. OS-C herstellen*Oberfl.waager. Sprühnebelbereich**
StL-Nr. 221124532910100
Beschichtung mit erhöhter Dichtigkeit für nicht begeh-
und befahrbare Flächen gemäß Oberflächenschutzsystem C
(OS-C) auf vorbereiteter Betonunterlage nach Unterlagen
des AG herstellen.
Bauteil 'Widerlager'
Oberfläche waagerecht bis 20 v.H. geneigt.
Beschichtung im Sprühnebelbereich.
Menge: 120,000 m2
Zuordnung: 124

#### Abschnitt 04.02 FUGENARBEITEN

**04.02.0001 Fugenfüllung entfernen*Kunststoff Flanke Beton*Verwerten**
StL-Nr. 22412301691199001
Fugenfüllung entfernen. Fugenflanken für Neuverfüllung
vorbereiten.
Fuge 'beide Widerlager'
Fugenfüllung = Kunststoff.
Fugenflanken = Beton.
Fugenbreite '20 - 30 mm'
Fülltiefe 'bis ca. 300 mm'
Ausgebaute Stoffe nach Wahl des AN verwerten.
Menge: 10,000 m
Zuordnung: 123

**04.02.0002 Fugenfüllung entfernen*Kunststoff Flanke Beton*Breite 15-20 mm Tiefe 30-40 mm*ausstemmen Verwerten**
StL-Nr. 22412301691134101
Fugenfüllung entfernen. Fugenflanken für Neuverfüllung
vorbereiten.
Fuge 'Überbau-Unterseite'
Fugenfüllung = Kunststoff.
Fugenflanken = Beton.
Fugenbreite über 15 bis 20 mm.
Fülltiefe über 30 bis 40 mm.
Fugenfüllung ausstemmen.
Ausgebaute Stoffe nach Wahl des AN verwerten.
Menge: 8,000 m
Zuordnung: 123

**04.02.0003 Fugeneinlage einlegen**
Fugeneinlage nach Unterlagen des AG einlegen.
Bauteil: beide Widerlager
Einlage aus Fugendichtungsband.
Dimension= Breite des Fugenspalts, ca. 30 mm.
Menge: 10,000 m

**04.02.0004 Fugeneinlage einlegen**
Fugeneinlage nach Unterlagen des AG einlegen.
Bauteil: Überbau-Unterseite
Einlage aus Fugendichtungsband.
Dimension= Breite des Fugenspalts, ca. 20 mm.
Menge: 8,000 m

**04.02.0005 Fugenfüllung herstellen Flanke Beton**
StL-Nr. 224123235991990
Fugenfüllung nach Unterlagen des AG herstellen. Fugenflanken reinigen und mit geeignetem Voranstrich versehen.
Bauteil 'beide Widerlager'
Füllstoff 'kalt verarbeitbare Fugenmasse,
Dauerbewegungsaufnahme nach Wahl des AN.'
Fugenflanken = Beton.
Fugenspaltbreite '20 - 30 mm'
Fülltiefe 'bis ca. 300 mm'
Menge: 10,000 m
Zuordnung: 123

**04.02.0006 Fugenfüllung herstellen Flanke Beton*Breite 15-20 mm**
StL-Nr. 224123235991390
Fugenfüllung nach Unterlagen des AG herstellen. Fugenflanken reinigen und mit geeignetem Voranstrich versehen.
Bauteil 'Überbau-Unterseite'
Füllstoff 'kalt verarbeitbare Fugenmasse,
Dauerbewegungsaufnahme nach Wahl des AN'
Fugenflanken = Beton.
Fugenspaltbreite über 15 bis 20 mm.
Fülltiefe '30 - 40 mm'
Menge: 8,000 m
Zuordnung: 123

### Bereich 05 WASSERHALTUNG

#### Abschnitt 05.00 WASSERHALTUNG HERST.

**05.00.0001 Offene Wasserhaltung**
Offene Wasserhaltung zum Freihalten der Baugrube nach
Wahl des AN für den wesentlichen Bauablauf und zur
Sanierung des Widerlagers durchführen/herstellen. In
die Position sind alle erforderlichen Leistungen für
die Wasserhaltung, wie das betriebsbereite Aufbauen,
Umbauen bzw. Umsetzen und das Abbauen einzukalkulieren.
Erforderliche Erdarbeiten, Wasserfassungen, Zu- und
Abbleitungen, Sand- und Schlammfänge,
Reserveeinrichtungen werden nicht gesondert vergütet.
Vorhalten und Betreiben (einschließlich Probebetrieb)
sind in die Pos. mit einzukalkulieren.
Die Folie zum Schutz des Bachbettes ist in die Pos. mit
einzukalkulieren.

Ist/Zustand:
Bachlänge: bis ca. 25 m.
Bachbreite: bis ca. 8 m.
Dauer/Vorhalten: 2 Wochen

Anlage für Wasserhaltung (Freihalten des Baubereichs
innerhalb der Fangdämme) nach geologischen und
hydraulischen Erfordernissen aus einer oder mehreren
Pumpen zum Freihalten oder Trockenlegen der Baugrube
betriebsbereit aufstellen, vorhalten, betreiben und
nach Fertigstellung der eigenen Leistungen wieder
entfernen. Erforderliche Stromagregate und
Reserveeinrichtungen sowie Umbauen und Umsetzen werden
nicht gesondert vergütet. Während der Baumaßnahme darf
kein mit Zementschlämme verunreinigtes Wasser in das
Gewässer eingeleitet werden.
Wasserfassung nach Wahl des AN (Fangedamm).
Fangedamm wird gesondert vergütet.
Ableitung nach Wahl des AN zum Vorfluter herstellen.
Menge: 1,000 Psch

**05.00.0002 Fangedamm herstellen**
Fangedamm aus gefüllten Sandsäcken und Folie oder
mittels Big-Bags (1,00 * 1,00 *1,00 m) mit
Natursteinschotterfüllung entsprechend den
bautechnischen Erfordernissen herstellen. Für die Dauer
der Bauleistungen vorhalten, unterhalten und nach der
Fertigstellung der eigenen Leistungen wieder
zurückbauen. Erforderliche Wasserhaltung ausführen.
Alle erforderlichen Nebenarbeiten zum erreichen und
erhalten der Dichtigkeit und Dauerhaftigkeit des
Bauwerks sind einzurechnen.
Sandsäcke und Folie sowie sonstige Baustoffe,
Materialien und Hilfmittel sind in diese Position mit
einzurechnen und werden nicht gesondert vergütet.
Der zu bearbeitende Bereich am Widerlager beträgt im
gesamten ca. 25 m.
Nach Beseitigen des Fangedamms Abbruchgut verwerten
nach Wahl des AN.
Entsprechende Entsorgungserklärungen und
Entsorgungsnachweise sind dem AG umgehend vorzulegen.
Menge: 1,000 Psch

### Bereich 06 GELÄNDER

#### Abschnitt 06.00 GELÄNDER AUF BRÜSTUNG

**06.00.0001 Stahlgeländer einbauen**
Geschweißtes Stahlgeländer nach Unterlagen des AG einbauen.
Abgerechnet wird nach Länge des Handlaufs zwischen den
Achsen der Endpfosten bzw. Endstäbe.
Ausbildung als Rohrgeländer.
Geländer: Aufsatzgeländer auf Brüstungsmauer der SW.
Brüstung Moselseitig
Material: Stahl
Höhe des Geländers: bis Gesamtkonstruktionshöhe auf
1300 mm (siehe Zeichnung in Anlagen).
Im Handlauf feuerverzinktes Drahtseil, Durchmesser 20
mm, einziehen und verankern. Anschlagkonstruktion für
Drahtseil herstellen.
Verankerung mit Fußplatte und Verbundankern nach
Zeichnung (siehe Anlage).
Ankerlöcher Tiefe bis 50 cm, erschütterungsfrei mittels
einer Kernbohrung herstellen.
Verbundanker nach zugelassenem und geprüften System
herstellen.
Verbundanker, Sechskantschrauben und -muttern nach DIN
EN ISO 4017 bzw. DIN EN ISO 4032 sowie Scheiben nach
DIN EN ISO 7090 müssen aus nichtrostenden Stahl der
Stahlsorte A 4 bzw. 5, Werkstoff-Nr. 1.4401 bzw.
1.4.571 nach DIN EN 10088 bzw. DIN EN ISO 3506
hergestellt sein. Inkl. passender Schutzkappen /
Abdeckkappen (aus Kunststoff). Bohrloch gemäß
bauaufsichtlicher Zulassung vorbereiten (ggf. entfernen
von stehendem Wasser und Reinigen von haftungsminderen
Stoffen). Die Bewegungs- und Montagefugen, die
Mörtelausgleichsschicht (Dicke der Mörtelschicht
unterschiedlich bis 6 cm) sowie die Hilfsmittel zum
Einführen des Seils sind ebenfalls mit dieser OZ.
einzukalkulieren. Abgerechnet wird jeweils die Länge
zwischen den Pfostenachsen an der jeweiligen
Endausbildung am Bogenende. Zugemauerte Öffnungen sind
mit dem Geländer nach Rücksprach mit dem AG zu
überführen. Vollständige Maueröffnungen sind offen zu
belassen. Das Geländer ist im Werk zu beschichten.
Das Ausbessern von Schadstellen der Beschichtung in
Folge der Montage ist mit einzukalkulieren.
Farbe: DB 703, Eisenglimmer Grau.
Geländerpfosten mit unterschiedlichen Längen herstellen
(u.a. zuschneiden) und erhöhter Montageaufwand der
Geländerpfosten sind in dieser OZ. mit einzukalkulieren
und werden nicht gesondert vergütet.
Korrosionsschutz: Geländer feuerverzinkt, zu
beschichtende Flächen sweep-strahlen.
Zwischenbeschichtung auf Epoxidharz-Grundlage nach
Blatt 87, Sollschichtdicke 80 mym. Deckbeschichtung auf
Polyurethan-Grundlage nach Blatt 87, Sollschichtdicke
80 mym.
Menge: 20,000 m

**06.00.0002 Zulage für die Endausbildung**
Zulage für die Endausbildung in abgerundeter Form, die
größere Fußplatte gegenüber den durchgehenden
Fußplatten, sowie die jeweiligen Endverankerungen des
Seils im Handlauf.
Abgerechnung je Endausbildung.
Menge: 2,000 St

**06.00.0003 Naturstein bossieren**
Naturstein bossiern. Jeden Naturstein bearbeiten, auf
dem ein Plattenpfosten für das Geländer gesetzt wird.
Bearbeitung nach Wahl des AN.
Unterfüllung der Plattenpfosten bei Höhenunterschied
mit RM/RC.
RM/RC wird nicht gesondert vergütet.
Menge: 10,000 St

**06.00.0004 Mehrverbr. Verbundankermörtel**
Mehrverbrauch von Verbundankermörtel / Material.
Verbundankerkartuschen bzw. Patronen als
Verbindungselement zwischen dem Verbundanker und den
Natursteinmauerwerksfugen. Mehrvergütung erfolgt über
den rechnerischen Bedarf der regulären Bohrlochgröße.
Menge: 10,000 kg

USt %: 19,00
